# Fontanest 12-15, Lichtenrader Str 60-62, Mahlower Str 12-21a
Angebotsaufforderung (GAEB DA XML 3.2, DA83)
Projekt: 017272
Währung: EUR
Erstellt mit: GXML Toolbox V3.3 R20230829, iTWO_64 V24.0.454, 07.10.2026

## 01_010 Gerüstarbeiten
Datum: 07.10.2026

*Hinweis: Bauvorhaben*
BAUVORHABEN:Fontanestr. 12–15 / Lichtenrader Str.
  60–62 / Mahlower Str. 12–21a
  12049 Berlin

GEWERK:  Gerüst
Angaben zum Bauwerk
Mehrfamilienhäuser, Baujahr um 1928
Ausführungsort: Innenhöfe

Ausführungszeitraum: 22.02.2027 bis 20.12.2027 (L: 17.09.2027)
Bauleiter: Herr Jäger

*Hinweis: Fotos*
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*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 01 Gerüsbauarbeiten L

#### Abschnitt 01.01 Gerüstarbeiten

**01.01.0010 Bodenflächen Schützen**
Bodenflächen Schützen
Bodenflächen unterhalb des Gerüstes mit
Abdeckvlies o. glw. schützen (liefern, verlegen und
nach Beendigung entfernen / entsorgen)
Menge: 125,000 m

**01.01.0020 Standgerüst 300 kg/m²**
Standgerüst, Stahlrohrrahmengerüst einschl. innen liegendem Leitergang, gem. Beachtung der geltenden Normen, sowie gem. der Aufbau- u. Verwendungsanleitung
der Gerüsthersteller für die Fassaden-, Klempner- u. Dachdeckerarbeiten
Gerüst auf- und auf Anweisung der Bauleitung abbauen.

Lastklasse:  4
Nutzgewicht:  300 kg/m²
Breitenklasse:  W09 (mind. 0,90m)
Menge: 2650,000 m2

**01.01.0030 Standgerüst / Vorhaltung (26 Wochen)**
Standgerüst / vorhalten (Gebrauchsüberlasssung) in m²/Woche
Menge: 23000,000 m2Wo

**01.01.0040 Zulage mont. VWS-Ankern**
Zulage mont. VWS-Ankern. Aufbauen und abbauen
Menge: 2650,000 m2

**01.01.0050 VWS-Ankern / Vorhalten**
VWS-Ankern vorhalten (Gebrauchsüberlasssung) in m²/Woche
Menge: 23000,000 m2Wo

**01.01.0060 30er-Konsolausleger**
Konsolausleger 30cm
30-iger Konsolausleger montieren und auf Anweisung der Bauleitung abbauen.
Menge: 1125,000 m

**01.01.0070 30er-Konsolausleger / Vorhalten (26 Wochen)**
30er-Konsolausleger  /  vorhalten
(Gebrauchsüberlasssung) in m/Woche
Menge: 9750,000 mWo

**01.01.0080 60er-Konsolausleger**
*** Bedarfsposition ohne GB
Konsolausleger 60cm
60-iger Konsolausleger montieren und auf Anweisung der Bauleitung abbauen.
Menge: 1,000 m

**01.01.0090 60er/ Vorhalten**
*** Bedarfsposition ohne GB
60er-Konsolausleger  /  vorhalten
(Gebrauchsüberlasssung) in m/Woche
Menge: 26,000 mWo

**01.01.0100 Gerüstbrückenkonstruktion**
Gerüstbrückenkonsturktion statisch ausreichend mit Horizontal- und Vertikalverbänden ausgestattet, zur Aufnahme der Gerüstlasten, aufbauen und abbauen
Menge: 50,000 m

**01.01.0110 Gerüstbrückenkonstruktion / Vorhalten**
Gerüstbrückenkonstruktion / vorhalten
(Gebrauchsüberlasssung) in m/Woche
Menge: 450,000 mWo

**01.01.0120 Dachdeckerfangschutz**
Dachdeckerfangschutz 2,00 m hoch, einschließlich den erforderlichen Auslegern und Netzen aufbauen und abbauen
Menge: 125,000 m

**01.01.0130 Dachdeckerfangschutz / Vorhalten**
Dachdeckerfangschutz / vorhalten
(Gebrauchsüberlasssung) in m/Woche
Menge: 1100,000 mWo

**01.01.0140 Gerüsttreppenturm**
Gerüsttreppenturm nach DIN EN 12811 Arbeitsgerüste als Aufstieg zum erreichen hochgelegener Arbeitsplätze in das Gerüst der Hauptposition integriert. Einschl. Innen- und Außengeländer aufbauen und wieder abbauen.

L: ca. 2,50 m, H: ca. 20,00 m
Menge: 3,000 Stk

**01.01.0150 Gerüsttreppenturm / Vorhalten**
Gerüsttreppenturm / vorhalten
(Gebrauchsüberlasssung) in Stk./Woche
Menge: 78,000 StWo

**01.01.0160 verschließbare Bautür Gerüsttreppenturm**
verschließbarer Bautür zum Schutz des Zutritts unbefugter Personen aufbauen und wieder abbauen.
Menge: 3,000 Stk

**01.01.0170 verschließbare Bautür Gerüsttreppenturm / Vorhalten**
verschließbare Bautür Gerüsttreppenturm / Vorhalten
(Gebrauchsüberlasssung) in Stk./Woche
Menge: 78,000 StWo

**01.01.0180 Passantenschutztunnel**
*** Bedarfsposition ohne GB
Passantenschutztunnel (Breite = 1,65 m/ Höhe 2,10 m) aufbauen und nach Abnahme der Leistungen wieder beseitigen, einschl. dem fachgerechten Verschließen von entstandenen Gerüstankerlöchern.
Menge: 1,000 m

**01.01.0190 Passantenschutztunnel / Vorhalten**
*** Bedarfsposition ohne GB
Passantenschutztunnel / vorhalten
(Gebrauchsüberlasssung) in m/Woche
Menge: 26,000 mWo

**01.01.0200 Passantenschutzdach**
Passantenschutzdach im Bereich von Duchfahrten, Ein- und Ausgängen erstellen und nach Abnahme der Leistungen wieder beseitigen, einschl. dem fachgerechten Verschließen von entstandenen Gerüstankerlöchern.
Menge: 18,000 m

**01.01.0210 Passantenschutzdach / Vorhalten**
Passantenschutzdach / vorhalten
(Gebrauchsüberlasssung) in m²/Woche
Menge: 156,000 mWo

**01.01.0220 Gerüstnetze**
Gerüstfläche mit geeigneten Netzen fachgerecht zum Schutz vor Witterungseinflüssen wie z. B. Wind, Staub, Regen, Sonne, etc., abhängen, verankern und nach Abnahme wieder beseitigen.
Menge: 2500,000 m2

**01.01.0230 Gerüstnetze/ Vorhalten**
Gerüstnetze/ vorhalten
(Gebrauchsüberlasssung) in m²/Woche
Menge: 21700,000 m2Wo

**01.01.0240 Transportturm**
*** Bedarfsposition ohne GB
Transportturm, 1 Feld breit mit Stahlrohrrahmengerüst, L=2,50 m, H=ca. 20,00 m vor dem Gerüst montieren, zur Vergrößerung der Lagerffläche, aufbauen und abbauen, einschl. innenliegendem Leitergang
Menge: 1,000 Stk

**01.01.0250 Transprotturm / Vorhalten**
*** Bedarfsposition ohne GB
Transprotturm / vorhalten
(Gebrauchsüberlasssung) in Stk./Woche
Menge: 26,000 StWo

**01.01.0260 Bauaufzug**
*** Bedarfsposition ohne GB
Bauaufzug mit Personenbeförderung nach TRA 1100 /
GEDA 500Z/ZP
Grundfläche des Förderkorbes: 1,60 m x 1,40 m
Förderhöhe: ca. 18,50 m
Nutzlast:  500 kg

Montage und Demontage eines Bauaufzuges inkl.:
-Stromanschluß vom Baustromverteiler bis zur Aufzugsgrundeinheit
-Etagengeländer
-Wartung und Pflege sowie einsatzbedingte Prüfungen
nach den Unfallverhütungsvorschriften (UVV), sowie
gem. technischen Richtlinien für Bauaufzüge. (Vorhaltung)
-Sicherung gegen unbefugtes Betreten und
Versperren der Aufzugsfahrbahn, gemäß den
gültigen Vorschriften.
Menge: 1,000 Stk

**01.01.0270 Bauaufzug / Vorhalten**
*** Bedarfsposition ohne GB
Bauaufzug / vorhalten
(Gebrauchsüberlasssung) in Stk./Woche
Menge: 26,000 StWo

**01.01.0280 Zulage erschwerter Materialtransport**
*** Pauschalposition
Zulage erschwerter Materialtransport
Horizontaler/Vertikaler Schultertransport vom öffentlichen Straßenland über das Gebäude (Haustür / Kellerab- und -Aufgang) zum 1. Aufstelllort. inkl. Rücktransport, bauabschnittsbedingt von einen anderen Ort zurück zur Verladestelle.
Menge: 1,000 psch

**01.01.0290 Zulage erschwerte Gerüstellung**
*** Pauschalposition
Zulage erschwerte Gerüstellung
auf unebenen oder problematischen Untergründen
(Bepflanzung, Hecken, Rasenkanten, Kellerlichtsschächten, etc.)
Menge: 1,000 psch

**01.01.0300 Zulage für die abschnittsweise Montage/Demontage der nachfolgenden beschrieben Leistungen**
*** Pauschalposition
Zulage für die abschnittsweise Montage/Demontage (mehrmaliges Umsetzen) im laufenden Betrieb.

Abschnitt 1: Fontanestr. 12 - Mahlower Str. 12A
Abschnitt 2: Mahlower Str. 13- Mahlower Str. 15
Abschnitt 3: Mahlower Str. 15A- Mahlower Str. 16
Menge: 1,000 psch

#### Abschnitt 01.02 Sonstiges

**01.02.0010 Covivio Banner**
*** Pauschalposition
*** Bedarfsposition ohne GB
in Abstimung mit AG 4 Stk. Covivio Banner á 2 x 2 m (qaudratisch), aus Covivio Service-Center (Berlin) abholen, zur Baustelle liefern, montieren und nach Abschluss der Maßnahme, demontieren und Rücktransport in Covivio-Service Center (Berlin)
Menge: 1,000 psch

**01.02.0020 Stundenlohn Facharbeiter**
Für evtl. erforderliche Arbeiten, die nicht im Leistungsverzeichnis erfaßt sind und gegen Nachweis zur Ausführung kommen, werden verrechnet für Facharbeiter
Menge: 10,000 Std

**01.02.0030 Straßenlandsondernutzung**
*** Pauschalposition
*** Bedarfsposition ohne GB
Einholung der Straßenlandsondernutzung bei den zuständigen Stellen im Namen und Untervollmacht des Bauherren. Die Kosten der Straßenlandsondernutzung trägt der Bauherr.
Inkl. etwaiger Verlängerungen im Zuge der Leistungserbringung.
Menge: 1,000 psch

**01.02.0040 Verkehrsrechtliche Anordnung**
*** Pauschalposition
*** Bedarfsposition ohne GB
Beantragung der verkehrsrechtlichen Anordnung bei den zuständigen Behörden einschl. der Erstellung eines
Verkehrszeichenplanes. Inkl. etwaiger Verlängerungen im Zuge der Leistungserbringung.
Menge: 1,000 psch

**01.02.0050 Einrichten Halteverbotszone**
Einrichten Halteverbotszone
zum Gerüstauf-, Abbau und ggf. Nachlieferung/
Abtransport im Zuge der Gerüstumsetzung.

(inkl. etwaiger Beantragung, Aufstellung und Mieten von Schildern, Abtrantransport)

Abrechnung je Stk
Menge: 4,000 Stk

### Bereich 02 Gerüstbauarbeiten U

#### Abschnitt 02.01 Gerüstarbeiten

**02.01.0010 Bodenflächen Schützen**
Bodenflächen Schützen
Bodenflächen unterhalb des Gerüstes mit
Abdeckvlies o. glw. schützen (liefern, verlegen und
nach Beendigung entfernen / entsorgen)
Menge: 207,000 m

**02.01.0020 Standgerüst 300 kg/m²**
Standgerüst, Stahlrohrrahmengerüst einschl. innen liegendem Leitergang, gem. Beachtung der geltenden Normen, sowie gem. der Aufbau- u. Verwendungsanleitung
der Gerüsthersteller für die Fassaden-, Klempner- u. Dachdeckerarbeiten
Gerüst auf- und auf Anweisung der Bauleitung abbauen.

Lastklasse:  4
Nutzgewicht:  300 kg/m²
Breitenklasse:  W09 (mind. 0,90m)
Menge: 4600,000 m2

**02.01.0030 Standgerüst / Vorhaltung (40 Wochen)**
Standgerüst / vorhalten (Gebrauchsüberlasssung) in m²/Woche
Menge: 46000,000 m2Wo

**02.01.0040 Zulage mont. VWS-Ankern**
Zulage mont. VWS-Ankern. Aufbauen und abbauen
Menge: 4600,000 m2

**02.01.0050 VWS-Ankern / Vorhalten (40 Wochen)**
VWS-Ankern vorhalten (Gebrauchsüberlasssung) in m²/Woche
Menge: 46000,000 m2Wo

**02.01.0060 30er-Konsolausleger**
Konsolausleger 30cm
30-iger Konsolausleger montieren und auf Anweisung der Bauleitung abbauen.
Menge: 2070,000 m

**02.01.0070 30er-Konsolausleger / Vorhalten (40 Wochen)**
30er-Konsolausleger  /  vorhalten
(Gebrauchsüberlasssung) in m/Woche
Menge: 20700,000 mWo

**02.01.0080 60er-Konsolausleger**
*** Bedarfsposition ohne GB
Konsolausleger 60cm
60-iger Konsolausleger montieren und auf Anweisung der Bauleitung abbauen.
Menge: 1,000 m

**02.01.0090 60er/ Vorhalten**
*** Bedarfsposition ohne GB
60er-Konsolausleger  /  vorhalten
(Gebrauchsüberlasssung) in m/Woche
Menge: 1,000 mWo

**02.01.0100 Gerüstbrückenkonstruktion**
Gerüstbrückenkonsturktion statisch ausreichend mit Horizontal- und Vertikalverbänden ausgestattet, zur Aufnahme der Gerüstlasten, aufbauen und abbauen
Menge: 30,000 m

**02.01.0110 Gerüstbrückenkonstruktion / Vorhalten**
Gerüstbrückenkonstruktion / vorhalten
(Gebrauchsüberlasssung) in m/Woche
Menge: 300,000 mWo

**02.01.0120 Dachdeckerfangschutz**
Dachdeckerfangschutz 2,00 m hoch, einschließlich den erforderlichen Auslegern und Netzen aufbauen und abbauen
Menge: 207,000 m

**02.01.0130 Dachdeckerfangschutz / Vorhalten**
Dachdeckerfangschutz / vorhalten
(Gebrauchsüberlasssung) in m/Woche
Menge: 2070,000 mWo

**02.01.0140 Gerüsttreppenturm**
Gerüsttreppenturm nach DIN EN 12811 Arbeitsgerüste als Aufstieg zum erreichen hochgelegener Arbeitsplätze in das Gerüst der Hauptposition integriert. Einschl. Innen- und Außengeländer aufbauen und wieder abbauen.

L: ca. 2,50 m, H: ca. 20,00 m
Menge: 4,000 Stk

**02.01.0150 Gerüsttreppenturm / Vorhalten**
Gerüsttreppenturm / vorhalten
(Gebrauchsüberlasssung) in Stk./Woche
Menge: 160,000 StWo

**02.01.0160 verschließbare Bautür Gerüsttreppenturm**
verschließbarer Bautür zum Schutz des Zutritts unbefugter Personen aufbauen und wieder abbauen.
Menge: 4,000 Stk

**02.01.0170 verschließbare Bautür Gerüsttreppenturm / Vorhalten**
verschließbare Bautür Gerüsttreppenturm / Vorhalten
(Gebrauchsüberlasssung) in Stk./Woche
Menge: 160,000 StWo

**02.01.0180 Passantenschutztunnel**
*** Bedarfsposition ohne GB
Passantenschutztunnel (Breite = 1,65 m/ Höhe 2,10 m) aufbauen und nach Abnahme der Leistungen wieder beseitigen, einschl. dem fachgerechten Verschließen von entstandenen Gerüstankerlöchern.
Menge: 1,000 m

**02.01.0190 Passantenschutztunnel / Vorhalten**
*** Bedarfsposition ohne GB
Passantenschutztunnel / vorhalten
(Gebrauchsüberlasssung) in m/Woche
Menge: 40,000 mWo

**02.01.0200 Passantenschutzdach**
Passantenschutzdach im Bereich von Duchfahrten, Ein- und Ausgängen erstellen und nach Abnahme der Leistungen wieder beseitigen, einschl. dem fachgerechten Verschließen von entstandenen Gerüstankerlöchern.
Menge: 22,000 m

**02.01.0210 Passantenschutzdach / Vorhalten**
Passantenschutzdach / vorhalten
(Gebrauchsüberlasssung) in m²/Woche
Menge: 220,000 mWo

**02.01.0220 Gerüstnetze**
Gerüstfläche mit geeigneten Netzen fachgerecht zum Schutz vor Witterungseinflüssen wie z. B. Wind, Staub, Regen, Sonne, etc., abhängen, verankern und nach Abnahme wieder beseitigen.

Länge (1,5 + 30+ 4*1,5 +89 + 10 * 1,5 + 46+1,5 + 6 + 1,5 + 2 * 4,5)*Höhe (20+1) =4347 m² (4400m²)
Menge: 4400,000 m2

**02.01.0230 Gerüstnetze/ Vorhalten**
Gerüstnetze/ vorhalten
(Gebrauchsüberlasssung) in m²/Woche
Menge: 44000,000 m2Wo

**02.01.0240 Transportturm**
*** Bedarfsposition mit GB
Transportturm, 1 Feld breit mit Stahlrohrrahmengerüst, L=2,50 m, H=ca. 20,00 m vor dem Gerüst montieren, zur Vergrößerung der Lagerffläche, aufbauen und abbauen, einschl. innenliegendem Leitergang
Menge: 4,000 Stk

**02.01.0250 Transprotturm / Vorhalten**
*** Bedarfsposition mit GB
Transprotturm / vorhalten
(Gebrauchsüberlasssung) in Stk./Woche
Menge: 40,000 StWo

**02.01.0260 Bauaufzug**
*** Bedarfsposition mit GB
Bauaufzug mit Personenbeförderung nach TRA 1100 /
GEDA 500Z/ZP
Grundfläche des Förderkorbes: 1,60 m x 1,40 m
Förderhöhe: ca. 18,50 m
Nutzlast:  500 kg

Montage und Demontage eines Bauaufzuges inkl.:
-Stromanschluß vom Baustromverteiler bis zur Aufzugsgrundeinheit
-Etagengeländer
-Wartung und Pflege sowie einsatzbedingte Prüfungen
nach den Unfallverhütungsvorschriften (UVV), sowie
gem. technischen Richtlinien für Bauaufzüge. (Vorhaltung)
-Sicherung gegen unbefugtes Betreten und
Versperren der Aufzugsfahrbahn, gemäß den
gültigen Vorschriften.
Menge: 4,000 Stk

**02.01.0270 Bauaufzug / Vorhalten**
*** Bedarfsposition mit GB
Bauaufzug / vorhalten
(Gebrauchsüberlasssung) in Stk./Woche
Menge: 40,000 StWo

**02.01.0280 Zulage erschwerter Materialtransport**
*** Pauschalposition
Zulage erschwerter Materialtransport
Horizontaler/Vertikaler Schultertransport vom öffentlichen Straßenland über das Gebäude (Haustür / Kellerab- und -Aufgang) zum 1. Aufstelllort. inkl. Rücktransport, bauabschnittsbedingt von einen anderen Ort zurück zur Verladestelle.
Menge: 1,000 psch

**02.01.0290 Zulage erschwerte Gerüstellung**
*** Pauschalposition
Zulage erschwerte Gerüstellung
auf unebenen oder problematischen Untergründen
(Bepflanzung, Hecken, Rasenkanten, Kellerlichtsschächten, etc.)
Menge: 1,000 psch

**02.01.0300 Zulage für die abschnittsweise Montage/Demontage der nachfolgenden beschrieben Leistungen**
*** Pauschalposition
Zulage für die abschnittsweise Montage/Demontage (mehrmaliges Umsetzen) im laufenden Betrieb.

Abschnitt 1: Fontanestr. 12 - Mahlower Str. 12A
Abschnitt 2: Mahlower Str. 13- Mahlower Str. 15
Abschnitt 3: Mahlower Str. 15A- Mahlower Str. 16
Menge: 1,000 psch

#### Abschnitt 02.02 Sonstiges

**02.02.0010 Covivio Banner**
*** Pauschalposition
*** Bedarfsposition ohne GB
in Abstimung mit AG 4 Stk. Covivio Banner á 2 x 2 m (qaudratisch), aus Covivio Service-Center (Berlin) abholen, zur Baustelle liefern, montieren und nach Abschluss der Maßnahme, demontieren und Rücktransport in Covivio-Service Center (Berlin)
Menge: 1,000 psch

**02.02.0020 Stundenlohn Facharbeiter**
Für evtl. erforderliche Arbeiten, die nicht im Leistungsverzeichnis erfaßt sind und gegen Nachweis zur Ausführung kommen, werden verrechnet für Facharbeiter
Menge: 10,000 Std

**02.02.0030 Straßenlandsondernutzung**
*** Pauschalposition
*** Bedarfsposition ohne GB
Einholung der Straßenlandsondernutzung bei den zuständigen Stellen im Namen und Untervollmacht des Bauherren. Die Kosten der Straßenlandsondernutzung trägt der Bauherr.
Inkl. etwaiger Verlängerungen im Zuge der Leistungserbringung.
Menge: 1,000 psch

**02.02.0040 Verkehrsrechtliche Anordnung**
*** Pauschalposition
*** Bedarfsposition ohne GB
Beantragung der verkehrsrechtlichen Anordnung bei den zuständigen Behörden einschl. der Erstellung eines
Verkehrszeichenplanes. Inkl. etwaiger Verlängerungen im Zuge der Leistungserbringung.
Menge: 1,000 psch

**02.02.0050 Einrichten Halteverbotszone**
Einrichten Halteverbotszone
zum Gerüstauf-, Abbau und ggf. Nachlieferung/
Abtransport im Zuge der Gerüstumsetzung.

(inkl. etwaiger Beantragung, Aufstellung und Mieten von Schildern, Abtrantransport)

Abrechnung je Stk
Menge: 6,000 Stk
